# Abfallbeseitigung auf Parkplätzen AM Michendorf
Angebotsaufforderung (GAEB 90, DA83)
Währung: EUR
Auftraggeber: Autobahn GmbH des Bundes

## Abfälle sammeln und Leerung Abfallbehält
Datum: 04.06.26

### Abschnitt 01 Parkplätze BAB A10

#### Unterabschnitt 01.01 PWC Caputh

*Hinweis*
Entleerung der Müllbehälter (27 Stück) und Aufsammeln
von Müllablagerungen auf Fahrspuren, Park- und
Grünflächen sowie im Externen Bereich, auf dem
Parkplatz Caputh an der Richtungsfahrbahn AD Werder bei
km 103,700.
Täglich von 08:45 bis 09:45 Uhr

**01.01.0001 Abfallbeseitigung und Entleerung Abfallbehälter 1 Durchgang*WKT Auswechseln der Abfallsäcke Abfallsäcke liefert AN Abfall in AM Michendorf entsorgen**
Entleerung von 27 Stück Müllbehälter auf dem Parkplatz
Caputh an der A 10 km 103,700 Richtungsfahrbahn AD
Werder, Parkplatzgröße: 26.000 m².
Abfallbehälter Papierkorb Modell Brandenburg/A (via
futura)
Papierkorb mit rechtsseitiger Türöffnung als
Standmodell, mit Kugeldach
Gesamthöhe des Abfallbehälters 1180 mm
Einwurfhöhe 950 mm
Kugeldach mit 2 seitlichen, ovalen Einwurföffnungen
120x180 mm
und vorderen eingesetztem Edelstahl-Aschereinsatz aus
mehrfach gekantetem Blech und Ausdrückklappe mit
Zugfeder
Das Kugeldach austauschbar von Innen mit Imbusschrauben
auf dem Papierkorb verschraubt.
Öffnung der Tür 90°, mit Dreikantfallschloss
Müllsackhaltering für Müllsäcke 700x1000 mm (120L)
hergestellt aus Flacheisen und zusätzlichem
eingeklappten
Spannring zur Auflage und Einklemmen der Müllsäcke.
Sämtliche Abfallbehälter auf dem Parkplatz täglich
leeren und wöchentlich gründlich reinigen.

Der auf den Grünflächen, Gehwegen, Fahrspuren und Parkflächen befindliche Unrat ist aufzunehmen und mit zu
beseitigen. Sämtliche Reinigungsmittel, Müllsäcke und
sonstige Verbrauchsgüter sowie die zur Reinigung
notwenigen Geräte und Mittel sind vom Auftragnehmer zu
liefern und in ausreichender Menge vorzuhalten.

Der Abfall ist in die Autobahnmeisterei Michendorf zu
liefern und in den dafür vorgesehenen
Pressmüllcontainer zu entsorgen.
Menge: 1096,000 d

**01.01.0002 Zulage nur an Sonn- und Feiertagen, wie OZ. 01.01.0001,**
Zulage für die Durchführung der Abfallbeseitigung und
Entleerung der Abfallbehälter auf dem Parkplatz
PWC Caputh, wie OZ 01.01.001, nur an Sonn- und
Feiertagen.
Menge: 184,000 d

#### Unterabschnitt 01.02 PWC Schwielowsee

*Hinweis*
Entleerung der Müllbehälter (26 Stück) und Aufsammeln
von
Müllablagerungen auf Fahrspuren, Park- und Grünflächen
sowie im Externen Bereich, auf dem Parkplatz Schwielowsee, Richtungsfahrbahn AD Potsdam bei km 104,200.
Täglich von 10:00 bis 11:00 Uhr

**01.02.0001 Abfallbeseitigung und Entleerung Müllbehälter 1 Durchgang*WKT Auswechseln der Abfallsäcke Abfallsäcke liefert AN Abfall in AM Michendorf entsorgen**
Entleerung von 26 Stück Müllbehälter auf dem Parkplatz
Schwielowsee an der A 10 km 104,200 Richtungsfahrbahn
AD Potsdam, Parkplatzgröße: 28.000 m².
Abfallbehälter Papierkorb Modell Brandenburg/A (via
futura)
Papierkorb mit rechtsseitiger Türöffnung als
Standmodell, mit Kugeldach
Gesamthöhe des Abfallbehälters 1180 mm
Einwurfhöhe 950 mm
Kugeldach mit 2 seitlichen, ovalen Einwurföffnungen
120x180 mm
und vorderen eingesetztem Edelstahl-Aschereinsatz aus
mehrfach gekantetem Blech und Ausdrückklappe mit
Zugfeder
Das Kugeldach austauschbar von Innen mit Imbusschrauben
auf dem Papierkorb verschraubt.
Öffnung der Tür 90°, mit Dreikantfallschloss
Müllsackhaltering für Müllsäcke 700x1000 mm (120L)
hergestellt aus Flacheisen und zusätzlichem
eingeklappten
Spannring zur Auflage und Einklemmen der Müllsäcke.
Sämtliche Abfallbehälter auf dem Parkplatz täglich
leeren und wöchentlich gründlich reinigen.

Der auf den Grünflächen, Gehwegen, Fahrspuren und Parkflächen befindliche Unrat ist aufzunehmen und mit zu
beseitigen. Sämtliche Reinigungsmittel, Müllsäcke und
sonstige Verbrauchsgüter sowie die zur Reinigung
notwenigen Geräte und Mittel sind vom Auftragnehmer zu
liefern und in ausreichneder Menge vorzuhalten.

Der Abfall ist in die Autobahnmeisterei Michendorf zu
liefern und in den dafür vorgesehenen
Pressmüllcontainer zu entsorgen.
Menge: 1096,000 d

**01.02.0002 Zulage nur an Sonn- und Feiertagen, wie OZ. 01.02.0001,**
Zulage für die Durchführung der Abfallbeseitigung und
Entleerung der Abfallbehälter auf dem Parkplatz
PWC Schwielowsee, wie OZ 01.02.0001, nur an Sonn- und
Feiertagen.
Menge: 184,000 d

#### Unterabschnitt 01.03 TR Michendorf Süd

*Hinweis*
Entleerung der Müllbehälter (44 Stück) und Aufsammeln
von
Müllablagerungen an Fahrspuren, Park- und Grünflächen
sowie im Externen Bereich auf der Tank- und Rastanlage
Michendorf Süd an der Richtungsfahrbahn AD Nuthetal bei
km 91,700. Täglich von 11:15 bis 12:45 Uhr

**01.03.0001 Abfallbeseitigung und Entleerung Müllbehälter 1 Durchgang*WKT Auswechseln der Abfallsäcke Abfallsäcke liefert AN Abfall in AM Michendorf entsorgen**
Entleerung von 44 Stück Müllbehälter auf der Tank- und
Rastanlage Michendorf Süd an der A 10 km 91,700
Richtungsfahrbahn AD Nuthetal, Parkplatzgröße: 92.000
m².
Abfallbehälter Papierkorb Modell Brandenburg/A (via
futura)
Papierkorb mit rechtsseitiger Türöffnung als
Standmodell, mit Kugeldach
Gesamthöhe des Abfallbehälters 1180 mm
Einwurfhöhe 950 mm
Kugeldach mit 2 seitlichen, ovalen Einwurföffnungen
120x180 mm
und vorderen eingesetztem Edelstahl-Aschereinsatz aus
mehrfach gekantetem Blech und Ausdrückklappe mit
Zugfeder
Das Kugeldach austauschbar von Innen mit Imbusschrauben
auf dem Papierkorb verschraubt.
Öffnung der Tür 90°, mit Dreikantfallschloss
Müllsackhaltering für Müllsäcke 700x1000 mm (120L)
hergestellt aus Flacheisen und zusätzlichem
eingeklappten
Spannring zur Auflage und Einklemmen der Müllsäcke.
Sämtliche Abfallbehälter auf dem Parkplatz täglich
leeren und wöchentlich gründlich reinigen.

Der auf den Grünflächen, Gehwegen, Fahrspuren und Parkflächen befindliche Unrat ist aufzunehmen und mit zu
beseitigen. Sämtliche Reinigungsmittel, Müllsäcke und
sonstige Verbrauchsgüter sowie die zur Reinigung
notwenigen Geräte und Mittel sind vom Auftragnehmer zu
liefern und in ausreichneder Menge vorzuhalten.

Der Abfall ist in die Autobahnmeisterei Michendorf zu
liefern und in den dafür vorgesehenen
Pressmüllcontainer zu entsorgen.
Menge: 1096,000 d

**01.03.0002 Zulage nur an Sonn- und Feiertagen, wie OZ. 01.03.0001,**
Zulage für die Durchführung der Abfallbeseitigung und
Entleerung der Abfallbehälter auf dem Parkplatz
Michendorf Süd, wie OZ 01.03.001, nur an Sonn- und
Feiertagen.
Menge: 184,000 d

#### Unterabschnitt 01.04 TR Michendorf Nord

*Hinweis*
Entleerung der Müllbehälter (53 Stück) und Aufsammeln
von
Müllablagerungen auf Fahrspurn, Park- und Grünflächen
sowie im Externen Bereich, auf der Tank- und Rastanlage
Michendorf Nord an der Richtungsfahrbahn AD Potsdam bei
km 91,500. Täglich von 07:00 bis 08:30 Uhr

**01.04.0001 Abfallbeseitigung und Entleerung Müllbehälter 1 Durchgang*WKT Auswechseln der Abfallsäcke Abfallsäcke liefert AN Abfall in AM Michendorf entsorgen**
Entleerung von 53 Stück Müllbehälter auf der Tank- und
Rastanlage Michendorf Nord an der A 10, km 91,500
Richtungsfahrbahn AD Potsdam, Parkplatzgröße: 70.000
m².
Abfallbehälter Papierkorb Modell Brandenburg/A (via
futura)
Papierkorb mit rechtsseitiger Türöffnung als
Standmodell, mit Kugeldach
Gesamthöhe des Abfallbehälters 1180 mm
Einwurfhöhe 950 mm
Kugeldach mit 2 seitlichen, ovalen Einwurföffnungen
120x180 mm
und vorderen eingesetztem Edelstahl-Aschereinsatz aus
mehrfach gekantetem Blech und Ausdrückklappe mit
Zugfeder
Das Kugeldach austauschbar von Innen mit Imbusschrauben
auf dem Papierkorb verschraubt.
Öffnung der Tür 90°, mit Dreikantfallschloss
Müllsackhaltering für Müllsäcke 700x1000 mm (120L)
hergestellt aus Flacheisen und zusätzlichem
eingeklappten
Spannring zur Auflage und Einklemmen der Müllsäcke.
Sämtliche Abfallbehälter auf dem Parkplatz täglich
leeren und wöchentlich gründlich reinigen.

Der auf den Grünflächen, Gehwegen, Fahrspuren und Parkflächen befindliche Unrat ist aufzunehmen und mit zu
beseitigen. Sämtliche Reinigungsmittel, Müllsäcke und
sonstige Verbrauchsgüter sowie die zur Reinigung
notwenigen Geräte und Mittel sind vom Auftragnehmer zu
liefern und in ausreichneder Menge vorzuhalten.

Der Abfall ist in die Autobahnmeisterei Michendorf zu
liefern und in den dafür vorgesehenen
Pressmüllcontainer zu entsorgen.
Menge: 1096,000 d

**01.04.0002 Zulage nur an Sonn- und Feiertagen, wie OZ. 01.04.0001,**
Zulage für die Durchführung der Abfallbeseitigung und
Entleerung der Abfallbehälter auf dem Parkplatz
Michendorf Nord, wie OZ 01.04.001, nur an Sonn- und
Feiertagen.
Menge: 184,000 d

### Abschnitt 02 Parkplätze BAB A115

#### Unterabschnitt 02.01 PWC Parforceheide

*Hinweis*
Entleerung der Müllbehälter (13 St), Aschenbecher (7
St) und Aufsammeln von Müllablagerungen auf Fahrspuren,
Park- und Grünflächen sowie im Externen Bereich, auf
dem Park- platz Parforceheide an der BAB A115,
Richtungsfahrbahn Berlin, bei km 10,700. Täglich von
13:30 bis 14:30 Uhr

**02.01.0001 Abfallbeseitigung und Entleerung Müllbehälter 1 Durchgang*WKT Auswechseln der Abfallsäcke Abfallsäcke liefert AN Abfall in AM Michendorf entsorgen**
Entleerung von 13 Stück Müllbehälter und 7 Stück
Aschen- becher auf dem Parkplatz Parforceheide an der A
115 km 10,700 Richtungsfahrbahn Berlin,
Parkplatzgröße: 32.000 m².
Abfallbehälter Papierkorb Modell Brandenburg/A (via
futura)
Papierkorb mit rechtsseitiger Türöffnung als
Standmodell, mit Kugeldach
Gesamthöhe des Abfallbehälters 1180 mm
Einwurfhöhe 950 mm
Kugeldach mit 2 seitlichen, ovalen Einwurföffnungen
120x180 mm
und vorderen eingesetztem Edelstahl-Aschereinsatz aus
mehrfach gekantetem Blech und Ausdrückklappe mit
Zugfeder
Das Kugeldach austauschbar von Innen mit Imbusschrauben
auf dem Papierkorb verschraubt.
Öffnung der Tür 90°, mit Dreikantfallschloss
Müllsackhaltering für Müllsäcke 700x1000 mm (120L)
hergestellt aus Flacheisen und zusätzlichem
eingeklappten
Spannring zur Auflage und Einklemmen der Müllsäcke.
Sämtliche Abfallbehälter auf dem Parkplatz täglich
leeren und wöchentlich gründlich reinigen.

Der auf den Grünflächen, Gehwegen, Fahrspuren und Parkflächen befindliche Unrat ist aufzunehmen und mit zu
beseitigen. Sämtliche Reinigungsmittel, Müllsäcke und
sonstige Verbrauchsgüter sowie die zur Reinigung
notwenigen Geräte und Mittel sind vom Auftragnehmer zu
liefern und in ausreichneder Menge vorzuhalten.

Der Abfall ist in die Autobahnmeisterei Michendorf zu
liefern und in den dafür vorgesehenen
Pressmüllcontainer zu entsorgen.
Menge: 1096,000 d

**02.01.0002 Zulage nur an Sonn- und Feiertagen, wie OZ. 02.01.0001,**
Zulage für die Durchführung der Abfallbeseitigung und
Entleerung der Abfallbehälter auf dem Parkplatz
PWC Parforceheide, wie OZ 02.01.0001, nur an Sonn- und
Feiertagen.
Menge: 184,000 d

#### Unterabschnitt 02.02 PWC Am Stern

*Hinweis*
Entleerung der Müllbehälter (13 St), Aschenbecher (7St)
und Aufsammeln von Müllablagerungen auf Fahrspuren,
Park- und Grünflächen sowie im Externen Bereich, auf
dem Park- platz Am Stern an der BAB A115,
Richtungsfahrbahn AD Nuthetal, bei km 10,700. Täglich
von 14:45 bis 15:45 Uhr

**02.02.0001 Abfallbeseitigung und Entleerung Müllbehälter 1 Durchgang*WKT Auswechseln der Abfallsäcke Abfallsäcke liefert AN Abfall in AM Michendorf entsorgen**
Entleerung von 13 Stück Müllbehälter und 7 Stück
Aschen- becher auf dem Parkplatz Am Stern, an der A
115,
km 10,700, Richtungsfahrbahn AD Nuthetal,
Parkplatzgröße: 30.000 m².
Abfallbehälter Papierkorb Modell Brandenburg/A (via
futura)
Papierkorb mit rechtsseitiger Türöffnung als
Standmodell, mit Kugeldach
Gesamthöhe des Abfallbehälters 1180 mm
Einwurfhöhe 950 mm
Kugeldach mit 2 seitlichen, ovalen Einwurföffnungen
120x180 mm
und vorderen eingesetztem Edelstahl-Aschereinsatz aus
mehrfach gekantetem Blech und Ausdrückklappe mit
Zugfeder
Das Kugeldach austauschbar von Innen mit Imbusschrauben
auf dem Papierkorb verschraubt.
Öffnung der Tür 90°, mit Dreikantfallschloss
Müllsackhaltering für Müllsäcke 700x1000 mm (120L)
hergestellt aus Flacheisen und zusätzlichem
eingeklappten
Spannring zur Auflage und Einklemmen der Müllsäcke.
Sämtliche Abfallbehälter auf dem Parkplatz täglich
leeren und wöchentlich gründlich reinigen.

Der auf den Grünflächen, Gehwegen, Fahrspuren und Parkflächen befindliche Unrat ist aufzunehmen und mit zu
beseitigen. Sämtliche Reinigungsmittel, Müllsäcke und
sonstige Verbrauchsgüter sowie die zur Reinigung
notwenigen Geräte und Mittel sind vom Auftragnehmer zu
liefern und in ausreichneder Menge vorzuhalten.

Der Abfall ist in die Autobahnmeisterei Michendorf zu
liefern und in den dafür vorgesehenen
Pressmüllcontainer zu entsorgen.
Menge: 1096,000 d

**02.02.0002 Zulage nur an Sonn- und Feiertagen, wie OZ. 02.02.0001,**
Zulage für die Durchführung der Abfallbeseitigung und
Entleerung der Abfallbehälter auf dem Parkplatz
PWC Am Stern, wie OZ 02.02.001, nur an Sonn- und
Feiertagen.
Menge: 184,000 d

USt %: 19,00
